# CHAU
Angebotsaufforderung (GAEB 90, DA83)
Währung: EUR
Auftraggeber: Covivio Wohnen GmbH

## Zusätzlicher Text
Grundstück:
Chausseestraße 7, 10115 Berlin

Projekt Kürzel: CHAU

Dachgeschoss-Ausbau

Die Bebauung Chausseestraße 7 besteht aus Vorderhaus in
Blockrandbebauung, Seitenflügel und Hinterhaus, mit zwei Höfen. Der
erste Hinterhof ist unterkellert und besitz eine Kappendecke, die von
ihrer Tragfähigkeit eingeschränkt ist.
Das gesamte Dachgeschoss soll ausgebaut werden.

Das 5-geschossige Gebäude ist in Ziegelbauweise mit Holzbalkendecken in
den Obergeschossen und einer massiven Decke über dem Kellergeschoss
errichtet. Die Flachdächer besitzen eine Bedachung aus Bitumendichtbahn.
Das Gebäude und der Innenhof sind unterkellert, die Fassaden sind
verputzt.

Das vorhandene Dach wird komplett abgetragen, wobei das neugeplante Dach
die Dachneigung, die Trauf- und die Firsthöhe des Bestanddaches
beibehält. Das neue Dach erhält eine extensive Begrünung

Kennzahlen:
Wohneinheiten Bestand  = 29 WE
Wohneinheiten Neu = 2 WE
Treppenhäuser = 3 Stück

Sonstiges:
Als Vorbereitung des Ausbaues ist eine Schwammsanierung und eine
Balkenverstärkung erforderlich.

## Zusätzlicher Text
01  Allgemeines
Anschlüsse für Wasser und Energie werden durch den AG in erforderlichem
Maß auf dem Baufeld zur Verfügung gestellt. Die Kosten hierfür werden
über einen in der Auftragsverhandlung festzulegenden Prozentsatz von der
Schlussrechnungssumme in Abzug gebracht. Die Verteilung der Medien vom
Übergabepunkt (z. B. Baustromverteiler des AG) bis zum Arbeitsplatz ist
Sache des AN.

WC-Einrichtungen werden zur Verfügung gestellt, Abrechnung analog obigem
Absatz. Tagesunterkünfte und Magazincontainer können durch den AG gegen
eine im Verhandlungsgespräch noch zu vereinbarende Monatspauschale zur
Verfügung gestellt werden.

Für vom AN selbst vorgesehene Lagerflächen u.ä. besteht generelle
Abstimmungspflicht mit dem AG. Der AN kann ggf. aus Platzgründen keine
eigenen Tagesunterkünfte, Magazincontainer, etc. aufstellen.
Parkmöglichkeiten stehen auf dem Baufeld nur begrenzt zur Verfügung.

Durch die örtliche Bauleitung werden eine Baustellenordnung und der
SiGe-Plan an den AN übergeben.

02  Angaben zur Ausführung
Die Baustelle ist vor Angebotsabgabe, spätestens jedoch vor
Auftragsverhandlung durch den Bieter zu besichtigen. Alle sich aus den
Örtlichkeiten ergebenden Aufwendungen sind einzukalkulieren.

Bei der Abwicklung der vertraglichen Leistungen hat der AN nur Personal
einzusetzen, das vorher mit den notwendigen Sicherheitsbestimmungen, wie
Unfallverhütungsvorschriften etc. vertraut gemacht wurde. Die
Sicherheitsbestimmungen sind bei der Durchführung der Arbeiten
einzuhalten. Baustellenführungspersonal, Vorarbeiter, etc. müssen der
deutschen Sprache in Wort und Schrift mächtig sein! Vor Arbeitsbeginn
ist dem AG das verantwortliche Führungspersonal und alle am Bau
Beteiligten schriftlich zu benennen.

Der Einheitspreis des Angebotes ist maßgebend. Das gilt auch dann, wenn
das Produkt aus Mengen und Einheitspreis fehlerhaft ist (z. B. auf Grund
von Rechen- oder Eingabefehler). Sämtliche Einheitspreise sind
Nettopreise. Die Mehrwertsteuer ist gesondert auszuweisen.

03  Neben- und Besondere Leistungen
Mit den Einheitspreisen abgegolten sind, wenn nachstehend nicht
gesondert aufgeführt, das Einrichten, Vorhalten und Räumen der Baustelle
incl. An- und Abfuhr aller für die Arbeiten erforderlichen Maschinen und
Geräte, sowie alle Nebenleistungen und besonderen Leistungen, die zur
restlosen Fertigstellung der Arbeiten notwendig sind.

04 Termine
Die mit der örtlichen Bauleitung abgesprochenen Zwischen- und Endtermine
sind Vertragstermine und unbedingt einzuhalten. Sollten zur Einhaltung
der vereinbarten Termine Überstunden erforderlich werden, erfolgt
hierfür keine zusätzliche Vergütung.

05 Stundenlohnarbeiten
Arbeiten auf Nachweis dürfen nur für die gemäß Leistungsverzeichnis
vorgesehene Leistung, und auf besondere Anweisung des Auftraggebers vor
Arbeitsbeginn ausgeführt werden. Die Rapporte müssen arbeitstäglich zur
Anerkennung vorgelegt werden. Verspätet vorgelegte Rapporte werden nicht
anerkannt. Der AN verliert in diesem Fall seinen Vergütungsanspruch.
Die separat vereinbarten Stundenverrechnungssätze beinhalten sämtliche
Lohnkosten, Sozialaufwendungen, Lohnnebenkosten und Allgemeine
Geschäftskosten. Kosten für An- und Abfahrt, Aufsichtspersonal und
Überstundenzuschläge werden nicht gesondert vergütet.
Stundenlohnarbeiten werden nur angewendet, wenn auf der Grundlage der
Urkalkulation kein Nachtragsangebot des AN zu Stande kommt.

06 Prüfpflicht des AN
Der Bieter ist verpflichtet, die im Leistungsverzeichnis beschriebenen
Positionen auf Vollständigkeit, fachgerechte Ausführung und Eignung für
den vorgesehenen Verwendungszweck zu überprüfen. Sollten sich
hinsichtlich Verwendbarkeit zur Herstellung eines mangelfreien Werkes
Bedenken gegen die Verwendung ergeben, so sind diese gegenüber dem AG so
rechtzeitig geltend zu machen, dass aus hieraus resultierenden
Materialwechseln keine Beeinträchtigen an Bauablauf und -fortschritt
entstehen können. Sinnvolle oder notwendig erscheinende Änderungen oder
Zusätze sind mit einer entsprechenden Begründung in einem Zusatzangebot
einzureichen.

07 Verwendbarkeitsnachweis
Alle - auch die ausgeschriebenen - Produkte sind im Rahmen des
Verwendbarkeitsnachweis per Prüfungszeugnis, Zeichnung, technischem
Datenblatt des Herstellers usw. technisch zu bemustern. Alle
Abweichungen von den ausgeschriebenen Produkten sind vom Bauherrn bzw.
seinen Beauftragten zu genehmigen. Die Gleichwertigkeit ist vom AN
nachzuweisen. Auch gestalterische Kriterien sind in die
Gleichwertigkeitsbetrachtung mit einbezogen.

08 Mitwirkungspflicht Baukoordination
Der AN hat seine Arbeiten mit den sonstigen auf der Baustelle tätigen
Unternehmen in Abstimmung mit dem AG so zu koordinieren, dass ein
reibungsloser Ablauf der Arbeiten gewährleistet ist.

09 Sauberkeit Arbeitsplatz
Der Arbeitsplatz ist täglich sauber (besenrein) zu verlassen. Sollte der
AN dieser Verpflichtung nicht nachkommen, ist der AG berechtigt, ohne
weitere Vorankündigung die Beräumung / Säuberung der Arbeitsplätze durch
Dritte zu veranlassen. Die daraus entstehenden Kosten trägt der AN.

## Sicherheits- und Gesundheitsschutz SiGeK
Datum: 26.09.24

### Titel 01 Ausführungsphase

**01.0010 Vorankündigung Baustelle**
Vorankündigung gemäß Baustellenverordnung erstellen und
spätestens drei Wochen vor Einrichten der Baustelle dem
AG
zur Weiterleitung an die zuständige Behörde übergeben.
Die Vorankündigung wird durch die Baustelle selbst
sichtbar
und witterungsgeschützt ausgehangen.
Menge: 1,000 Psch

**01.0020 SiGe-Plan erstellen**
Sicherheits- und Gesundheitsschutzplan (SiGe-Plan) nach
RAB 31 erstellen und bei Bedarf mit dem Sicherheits-
und
Gesundheitsschutzkoordinator weiterer berührter
Baustellen
koordinieren. Plan für jeden Beschäftigten auf der
Baustelle
einsehbar auslegen.
Bei erheblichen Änderungen in der Ausführung des
Bauvorhabens SiGe-Plan anpassen.

Übergabe der Unterlage 3-fach in Papier sowie als PDF.
Menge: 1,000 Psch

**01.0030 SiGe-Koordinator**
Sicherheits- und Gesundheitsschutzkoordinator
Ausführung
des Bauvorhabens nach RAB 30 stellen.
Einschließlich Erstellung und Verteilung von Begehungsprotokollen sowie nachhalten der protokollierten
Themen.

Ausführungszeit: ca. 18 Monate

Baustellenbesuche: mindestens 14-tägig
Menge: 18,000 Mt

**01.0040 Unterlagen für spätere Arbeiten am Gebäude erstellen**
Unterlagen für spätere Arbeiten am errichteten Gebäude
nach
Fertigstellung gemäß RAB 32 auf der Grundlage der
vorhandenen
Unterlagen erstellen und nach Aufforderung übergeben.

Dazu zählen:
Wartungs-, Inspektions- und Instandsetzungsarbeiten
sowie
Kontrollen am errichteten Bauwerk.
Menge: 1,000 Psch

**01.0050 Stundenlohnarbeiten, SiGeKo**
*** Bedarfsposition ohne GB
Arbeiten, welche nicht in den Positionen erfasst sind
und gegen
Nachweis und nur gegen vorherige Beauftragung zur
Ausführung
kommen.
Menge: 1,000 h

USt %: 19,00
